# Muster-Leistungsbeschreibung
Leistungsbeschreibung (GAEB 90, DA81)
Währung: EUR

## Betonreparatur mit einen RM-R1-Mörtel
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil
3 der DAfStb-Instandsetzungsrichtlinie) zu treffen
sind.

Diese Angaben sind in die Ausschreibungsunterlagen
aufzunehmen.

**00001.0001 Überprüfung der Betonflächen**
Überprüfen der zu behandelnden Flächen:

a) visuell auf Verschmutzungen, Trennmittelrückstände, Vergrünungen, Absanden und Risse, defekte elastische Fugenversiegelung.

b) durch Hammerprobe auf Hohlstellen, Kiesnester und Gefügelockerungen.

c) Überprüfung auf Schadstoffbelastung

Schadstellen kennzeichnen und Prüfprotokoll erstellen
Einheit: m2

**00001.0002 Schadhafte, lockere Betonteile und carbonatisierten Beton abstemmen**
Entfernen von schadhaften, lockeren und
mürben Betonteilen bis auf das feste Gefüge
sowie carbonatisierten Beton im Bereich der
Stahlbewehrung.
Korrodierte Bewehrungseisen rundherum
bis 2 cm über die erkennbare Korrosion hinaus
freistemmen.
Reparaturflächen gradlinig und im
Winkelvon 45 Grad begrenzen.
Einheit: m2

**00001.0003 Untergrundvorbehandlung mit geeignetem Verfahren**
Untergrundvorbehandlung der mineralischen Flächen
mit geeignetem Verfahren zur Erzielung eines sauberen
und tragfähigen Untergrundes, frei von
haftungsmindernden Schichten.
Der Untergrund muss nach der Untergrundvorbehandlung
die geforderten Werte aus den technischen Unterlagen
des nachfolgenden Instandsetzungssysystems aufweisen
bzw. zur Applikation der nachfolgenden Arbeitsgänge
geeignet sein.
Einheit: m2

**00001.0004 Bewehrung reinigen**
Freigelegte Bewehrungseisen umlaufend
entsprechend Norm-Reinheitsgrad SA 2 1/2
gemäß DIN EN ISO 8501-1 und DIN EN ISO 12944-4
mit geeignetem Verfahren reinigen.

Vorbereitungsverfahren nach Wahl des AN

Angebotenes Verfahren:____________________
Einheit: m

**00001.0005 Mineralischer Korrosionsschutz (S-Protect M + Betofix RM)**
Aufbringen einer 2-komponentigen, zementgebundenen,
kunststoffvergüteten Korrosionsschutzbeschichtung mit
aktiven Korrosionsschutzpigmenten auf den vorbereiteten
Bewehrungsstählen, bestehend aus einer
alkalibeständigen Polymerdispersion und einem
hydraulisch abbindenden Schnellreparaturmörtel.

Arbeitsgänge: 2
Schichtdicke je AG: ? 1 mm

Produkte:
Remmers S-Protect M
Remmers Betofix RM

Produktanforderungen Polymerdispersion:
Festkörpergehalt: ca. 48 M-%,
Festkörpergehalt: ca. 47 %
Dichte: ca. 1,03 g/cm³
Viskosität (4 mm Auslaufbecher): ca. 20 sec.
pH-Wert: ca. 8

Produktanforderungen Schnellreparaturmörtel:
Farbe: grau,
Verarbeitungszeit:
ca. 40 Minuten bei + 10 °C,
ca. 20 Minuten bei + 20 °C,
Erstarrungsbeginn: nach ca. 60 Minuten,
Druckfestigkeit:
nach 3 Stunden: ca. 3 N/mm²,
nach 24 Stunden: ca. 9 N/mm²,
nach 28 Tagen: > 15 N/mm².
zertifiziert nach DIN EN 1504-7

Angebotenes Produkt:______________

Verbrauch:
ca. 0,9 kg/m² Remmers S-Protect M <0919>
ca. 2,3 kg/m² Remmers Betofix RM <1092>
Einheit: m2

**00001.0006 M1/R1/R2/PCC Schnellreparaturmörtel (Betofix RM)**
Reprofilierung von Schadstellen im Beton
mit einem 1-komponentigen PCC-Schnellreparaturmörtel.

Reprofilierung Fläche bis 0,01 m²

Bauteil: ___________

Einbaulage:_______________

Schichtdicke:_______cm

Produkt: Remmers Betofix RM

Produktanforderungen:
Betonersatz für die nicht statisch relevante
Instandsetzung
gemäß
- DIN EN 1504-3
- Rili-SIB DAfStb 2001
Frühfest
Besonders schwindarm
Gute Überkopfverarbeitbarkeit
Filz- und spachtelbar
Frost-Tausalzbeständig
Kapillare Wasseraufnahme = 0,5 kg/(m²h )
Beanspruchungsklasse R2 (DIN EN 1504-3)
Brandverhalten Klasse E
Druckfestigkeit 3 h: ca. 3 N/mm²
24 h: ca. 6 N/mm²
28 d: > 10 N/mm²
Frischmörtelrohdichte Ca. 1,7 kg/dm³
Größtkorn 0,5 mm
Haftvermögen (DIN EN1542) (28 d): > 0,8 N/mm²

Angebotenes Produkt:______________

Verbrauch:
ca. 1,2 kg/m²/mm Remmers Betofix RM <1092>
Einheit: m2

**00001.0007 wie vor, jedoch je weiteren Zentimeter Schichtdicke**
Einheit: St

**00001.0008 PCC-Feinspachtel (Betofix RM)**
*** Bedarfsposition ohne GB
Lieferung und Aufbringen eines einkomponentigen,
mineralischen, kunststoffvergüteten PCC-Feinspachtels.

Bauteil:___________

Einbaulage:______________

Schichtdicke:______ mm

Produkt: Remmers Betofix RM

Produktanforderungen:
Zertifiziert nach DIN EN 1504-3
Filz- und spachtelbar
Gute Überkopfverarbeitbarkeit
Spannungsarm und rissfrei erhärtend
Druckfestigkeit n. 28 d > 10 N/mm²
Frost-Tausalzbeständig
Kapillare Wasseraufnahme = 0,5 kg/(m²h )
Beanspruchungsklasse R2 (DIN EN 1504-3)
Brandverhalten Klasse E
Druckfestigkeit 3 h: ca. 3 N/mm²
24 h: ca. 6 N/mm²
28 d: > 10 N/mm²
Frischmörtelrohdichte Ca. 1,7 kg/dm³
Größtkorn 0,5 mm
Haftvermögen (DIN EN1542) (28 d): > 0,8 N/mm²

Angebotenes Produkt:______________

Verbrauch:
Ca. 1,2 kg/m²/mm Remmers Betofix RM <1092>
Einheit: m2
